# TISCHLERARBEITEN -EINBAUMÖBEL-
Angebotsaufforderung (GAEB 90, DA83)
Eröffnung: 18.12.19 10:00
Ende der Zuschlagsfrist: 18.01.20
Währung: EUR
Auftraggeber: Seelsorgeeinheit Bad Schönborn- Kronau, Pfarrer Wolfgang Kes

## TISCHLERARBEITEN -EINBAUMÖBEL-
Datum: 11.12.19

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebeuung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Materialien
Für sämtliche verwendeten Materialien wie Klebe- und
Dichtstoffe, Dichtbänder, Silikon, Bauschaum, Farben,
Ausgleichsmassen, Kleber, Bodenbeläge etc. sind
schadstoffarme Produkte zu verwenden, die ein
Gütesiegel "natureplus", "eco-Institut" oder Emicode
ec1 plus haben oder den dort geforderten Grenzwerten
entsprechen. Nachweise über die Bestandteile bzw. die
Schadstoffarmut sind vom AN vorzulegen. Sind keine
Produkte mit den entsprechenden Gütesiegeln verfügbar,
ist in Absprache mit der Bauleitung das
möglichst schadstoffarme Alternativprodukt zu
verwenden.
Die verwendeten Produkte, deren Kombination und
Verarbeitung sind sämtlich mit dem Ziel möglichst
schadstoffarmer und emissionsfreier Raumluft zu wählen.
Nach Abschluss der Baumaßnahme wird eine
Raumluftmessung durchgeführt.

6.0 Arbeitsablauf:
Die Arbeiten haben in Abstimmung mit den anderen am Bau
 beschäftigten Gewerken zu erfolgen. Die Leistungen
sind in zeitlichen Abschnitten zu erbringen.

7.0 Materialtransport:
Sofern keine gesonderten Positionen ausgewiesen sind,
ist der An- bzw. Abtransport sämtlicher Baustoffe von
und bis zur jeweiligen Verwendungsstelle bzw. zum
Lagerplatz Sache des AN und in die Einheitspreise
einzurechnen. Eventuelle Mitbenutzung von Kränen
 oder Fördergeräten anderer Auftragnehmer ist mit
diesen direkt zu klären und zu verrechnen.

8.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

9.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

10.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

*Hinweis*
Verwendete Leistungsbereiche: (VOB Teil C)

DIN 18299 Allgemeine Regelungen für Bauarbeiten jeder
Art
DIN 18 355 - Tischlerarbeiten

Insbesondere sind zu beachten:

Richtlinien für Kindergärten - Bau und Ausstattungdes Bad. Gemeindeunfallversicherungsverbands
(Kindergartenrichtlinien)

Die einschlägigen Unfallverhütungsvorschriften z.B.

Unfallverhütungsvorschrift "Kindertageseinrichtungen"
GUV-V S2

Regel "Kindertageseinrichtungen" GUV-SR S2

DIN 18 024 Barrierefreies Bauen

Plananlagen:
Die der Ausschreibung beiliegenden Zeichnungen sind als
 Prinzipskizzen
zu verstehen. Die handwerklich einwandfreie Ausführung
obliegt dem
Auftragnehmer.

Detailpläne Möbel
440 DPM 001 bis DPM 020

Grundriss UG
Grundriss EG
Grundriss OG
Grundriss DG

### 01 Einbauschränke

*Hinweis*
Materialien:

Möbelkorpusse:
Spanplatten 19 mm, mit Melaminharz beschichtet (direkt
beschichtet)
sämtliche Verbindungen unsichtbar,
Oberfläche Perlstruktur
Farbe: U12188 (U1188) Lichtgrau

Angebotenes Fabrikat:

Hersteller:

....................................................
vom Bieter einzutragen

Typ:

....................................................
vom Bieter einzutragen

Kanten 2,5 mm Echtmultiplexkante Birke, Kanten
gerundet, mit PUR- Leim.

Fachböden wie Korpus, Dicke 22 mm, Auflager Metall, in
Lochreihenbohrungen oder eingenutete Lochreihenschienen
 aus Metall.
Fachböden mit Sicherung gegen Verschieben.

Rückwände:
Spanplatten 8 mm, Oberfläche wie Korpusse, eingenutet /
 gefalzt.

Arbeitsplatten:
Spanplatten 40 mm, mit Hochdruckschichtstoff (HPL)
belegt,
Hersteller: Pfleiderer
Produkt: Duropal HPL 0,8 mm oder gleichwertig

Oberfläche Perlstruktur
Farbe: U12986 MP Grau

Angebotenes Fabrikat:

Hersteller:

....................................................
vom Bieter einzutragen

Typ:

....................................................
vom Bieter einzutragen

Kanten 2 mm ABS- Kanten im Farbton der Arbeitsplatte,
Kanten gerundet, mit PUR- Leim.

Sockel:
Spanplatten 19 mm, Oberfläche wie Korpus, Farbe wie
Arbeitsplatten.
(Sämtliche Kanten sind zu belegen!)

Türen:
Siehe Ansichten Detailpläne Möbel:

Furnierte Türen:
Spanplatten 19 mm, Birke furniert,
Messerfurnier bildgefügt, gespiegelt (gestürzt),
Maserung ruhig und schlicht,
Maserung in Längsrichtung senkrecht, keine Astlöcher,
keine Astabzeichnungen,
kein Verwuchs.
Keine Stoßfugen.
Oberflächen komplett seidenmatt lackiert mit
Zweikomponenten-Polyurethanlack transparent

Dekortüren: Wie Korpus

Alle Kanten 2,5 mm Echtmultiplexkante Birke, Kanten
gerundet.

Türbeschläge Topfbänder. Ganzmetall, mit
Schließautomatik

Möbelgriff Durchmesser 10 mm Länge 153 mm Edelstahl
Länge 153 mm; Tiefe 30 mm; Lochabstand 128 mm; mit
Gewinde M4; Edelstahl, Güte 1.4301, matt gebürstet
z.B. Häfele-Artikel-Nr. 117.64.625

Schubladen:
Korpus Birke Multiplexplatten.
Griffe wie Türen.
Fronten wie Türen
Böden Dicke mind. 10 mm
Schubkastenführung Unterflurauszug als Vollauszug, mit
Anschlagsdämpfungs- und Aushängesicherungselement;
Tragkraft bis 50 kg.

Einzurechnen sind sämtliche erforderlichen Aussparungen
 z.B. an Küchen zum Verziehen von Wasser- und
Abwasserleitungen, Kabeln etc.

**01.10 Schrankwand Gruppenräume**
Einbauschränke Gruppenräume, Ausführung wie
Beschreibung.

Außenmaße ca. 10010 x 2670 x 600 mm (B x H x T)

Ausführung siehe Plan Nr. 440 DPM 001 + 002
(3 x wie Pläne, 3 x gespiegelte Ausführung)

Seitliche Verkleidung Schacht, ca. 230 x 600 mm,
Obere Verkofferung Rohre, ca. 150 x 600 mm,
Rückwand hinter Arbeitsplatte auf UK aus Latten
geschraubt.

Schrank Personal mit Mittelwand, Kleiderstange und
abschließbaren Türen (Stangenschloss PZ- vorgerichtet)
Menge: 6,000 St

**01.20 Spülbecken Edelstahl 860 x 435**
Einbauspülbecken aus Edelstahl, mit seitlicher
Abtropffläche rechts / links, einschl. Herstellen des
erforderlichen Ausschnitts an der Arbeitsplatte.
860 x 435 mm
Lieferung + Montage einschl.
- Ablaufgarnitur mit Siphon
- Einhebelmischer K/W mit Anschluss an bauseitige
Eckventile.
- Abdichtung zur Arbeitsplatte
Menge: 6,000 St

**01.30 Abfallsammler**
Abfallsammler mit Vollauszug, 32 ltr., 2 Abfalleimer je
 16 ltr. Inhalt
B x T x H = 338 x 485 x 320 mm
Menge: 6,000 St

**01.40 Schrank Intensivräume**
Schrank Intensivräume, Ausführung wie Beschreibung.

Außenmaße ca. 3550 x 2450 x 400 mm (B x H x T)

Ausführung siehe Plan Nr. 440 DPM 003
(2 x wie Pläne, 3 x gespiegelte Ausführung)
Menge: 5,000 St

**01.50 Schrank Büro Leitung 01**
Schrank Büro Leitung, Ausführung wie Beschreibung.

Außenmaße ca. 2200 x 2450 x 400 mm (B x H x T)

Ausführung siehe Plan Nr. 440 DPM 004
Menge: 1,000 St

**01.60 Schrank Büro Leitung 02**
Schrank Büro Leitung, Ausführung wie Beschreibung.

Außenmaße ca. 926 x 2450 x 400 mm (B x H x T)

Ausführung siehe Plan Nr. 440 DPM 004

Türen abschlißbar (Stangenschloss PZ- vorgerichtet)
Menge: 1,000 St

**01.70 Schrank Büro Leitung 03**
Schrank Büro Leitung, Ausführung wie Beschreibung.

Außenmaße ca. 1832 x 2450 x 400 mm (B x H x T)

Ausführung siehe Plan Nr. 440 DPM 004
Menge: 1,000 St

**01.80 Schrank Materialraum 0.03**
Schrank Materialraum 0.03, Ausführung wie Beschreibung.

Außenmaße ca. 4510 x 2450 x 300 mm (B x H x T)

Ausführung siehe Plan Nr. 440 DPM 005
Menge: 1,000 St

**01.90 Schrank / Regal Schlafraum**
Schrank / Regal Schlafraum, Ausführung wie
Beschreibung.

Alle Oberflächen Matratzenregal wie Korpusse, Türen
Schrank Birke furniert.

Außenmaße ca. 1400 x 2500 x 135 mm (B x H x T)

Ausführung siehe Plan Nr. 440 DPM 006
Menge: 1,000 St

**01.100 Schrank Inklusíonsraum / BSP Eltern / Personal**
Schrank Inklusíonsraum / BSP Eltern / Personal,
Ausführung wie Beschreibung.

Außenmaße ca. 1000 x 2000 x 300 mm (B x H x T)

Ausführung siehe Plan Nr. 440 DPM 007
Menge: 16,000 St

**01.110 Wäscheschrank HWR 1.17**
Wäscheschrank Hauswirtschaftsraum, Ausführung wie
Beschreibung.

Außenmaße ca. 2000 x 2000 x 400 mm (B x H x T)

Ausführung siehe Plan Nr. 440 DPM 008
Menge: 1,000 St

**01.120 Schrank Umkleide Personal Küche**
Schrank Umkleide Personal Küche, Ausführung wie
Beschreibung.

Außenmaße ca. 600 x 2000 x 600 mm (B x H x T)

Ausführung siehe Plan Nr. 440 DPM 009
Menge: 1,000 St

**01.130 Schrank Kreativraum -1.02**
Schrank Kreativraum -1.02, Ausführung wie Beschreibung.

Außenmaße ca. 1800 x 2000 x 600 mm (B x H x T)

Ausführung siehe Plan Nr. 440 DPM 010
Menge: 1,000 St

### 02 Regale

*Hinweis*
Materialien:

Möbelkorpusse:
Spanplatten 19 mm, mit Melaminharz beschichtet (direkt
beschichtet)
sämtliche Verbindungen unsichtbar,
Oberfläche Perlstruktur
Farbe: U12188 (U1188) Lichtgrau

Angebotenes Fabrikat:

Hersteller:

....................................................
vom Bieter einzutragen

Typ:

....................................................
vom Bieter einzutragen

Kanten 2,5 mm Echtmultiplexkante Birke, Kanten
gerundet, mit PUR- Leim.

Fachböden wie Korpus, Dicke 22 mm, Auflager Metall, in
Lochreihenbohrungen oder eingenutete Lochreihenschienen
 aus Metall.
Fachböden mit Sicherung gegen Verschieben.

Rückwände:
Spanplatten 8 mm, Oberfläche wie Korpusse, eingenutet /
 gefalzt.

Sockel:
Spanplatten 19 mm, Oberfläche Farbe: U12986 MP Grau
(oder ähnlich)
(Sämtliche Kanten sind zu belegen!)

**02.140 Regal Materialräume**
Regale Materialräume UG / EG / OG, Ausführung wie
Beschreibung.

Außenmaße ca. 3550 x 2450 x 600 mm (B x H x T)

Ausführung siehe Plan Nr. 440 DPM 011
Menge: 12,000 St

**02.150 Regal Materialräume DG**
Regale Materialräume DG, Ausführung wie Beschreibung.

Außenmaße ca. 4690 x 2450 x 600 mm (B x H x T)

Ausführung siehe Plan Nr. 440 DPM 012
Menge: 3,000 St

**02.160 Regal Außengeräte**
Regale Außengeräte -1.06, Ausführung wie Beschreibung.

Außenmaße ca. 3166 x 2450 x 600 mm (B x H x T)

Ausführung siehe Plan Nr. 440 DPM 013
Menge: 1,000 St

**02.170 Regal Flure**
Regale Flure UG / EG / OG, Ausführung wie Beschreibung.

Außenmaße ca. 806 x 1530 x 300 mm (B x H x T)

Ausführung siehe Plan Nr. 440 DPM 014
Menge: 10,000 St

**02.180 Regal Bibliothek**
Regale Bibliothek OG, Ausführung wie Beschreibung.

Außenmaße ca. 806 x 1520 x 300 mm (B x H x T)
Fachböden schräg, mit Anschlagleiste vorne Birke massiv

Ausführung siehe Plan Nr. 440 DPM 015
Menge: 2,000 St

### 03 Küchen

*Hinweis*
Materialien:

Möbelkorpusse:
Spanplatten 19 mm, mit Melaminharz beschichtet (direkt
beschichtet)
sämtliche Verbindungen unsichtbar,
Oberfläche Perlstruktur
Farbe: U12188 (U1188) Lichtgrau

Angebotenes Fabrikat:

Hersteller:

....................................................
vom Bieter einzutragen

Typ:

....................................................
vom Bieter einzutragen

Kanten 2,5 mm Echtmultiplexkante Birke, Kanten
gerundet, mit PUR- Leim.

Fachböden wie Korpus, Dicke 22 mm, Auflager Metall, in
Lochreihenbohrungen oder eingenutete Lochreihenschienen
 aus Metall.
Fachböden mit Sicherung gegen Verschieben.

Rückwände:
Spanplatten 8 mm, Oberfläche wie Korpusse, eingenutet /
 gefalzt.

Arbeitsplatten:
Spanplatten 40 mm, mit Hochdruckschichtstoff (HPL)
belegt,
Hersteller: Pfleiderer
Produkt: Duropal HPL 0,8 mm oder gleichwertig

Oberfläche Perlstruktur
Farbe: U12986 MP Grau

Angebotenes Fabrikat:

Hersteller:

....................................................
vom Bieter einzutragen

Typ:

....................................................
vom Bieter einzutragen

Kanten 2 mm ABS- Kanten im Farbton der Arbeitsplatte,
Kanten gerundet

Sockel:
Spanplatten 19 mm, Oberfläche Farbe: U12986 MP Grau
(oder ähnlich)
(Sämtliche Kanten sind zu belegen!)

Türen:
Siehe Ansichten Detailpläne Möbel:

Furnierte Türen:
Spanplatten 19 mm, Birke furniert,
Messerfurnier bildgefügt, gespiegelt (gestürzt),
Maserung ruhig und schlicht,
Maserung in Längsrichtung senkrecht, keine Astlöcher,
keine Astabzeichnungen,
kein Verwuchs.
Keine Stoßfugen.
Oberflächen komplett seidenmatt lackiert mit
Zweikomponenten-Polyurethanlack transparent

Dekortüren: Wie Korpus

Alle Kanten 2,5 mm Echtmultiplexkante Birke, Kanten
gerundet.

Türbeschläge Topfbänder. Ganzmetall, mit
Schließautomatik

Möbelgriff Durchmesser 10 mm Länge 153 mm Edelstahl
Länge 153 mm; Tiefe 30 mm; Lochabstand 128 mm; mit
Gewinde M4; Edelstahl, Güte 1.4301, matt gebürstet
z.B. Häfele-Artikel-Nr. 117.64.625

Schubladen:
Korpus Birke Multiplexplatten.
Griffe wie Türen.
Fronten wie Türen
Böden Dicke mind. 10 mm
Schubkastenführung Unterflurauszug als Vollauszug, mit
Anschlagsdämpfungs- und Aushängesicherungselement;
Tragkraft bis 50 kg.

Einzurechnen sind sämtliche erforderlichen Aussparungen
 z.B. an Küchen zum Verziehen von Wasser- und
Abwasserleitungen, Kabeln etc.
Elektroanschlüsse, Steckdosen, Schalter etc. werden
bauseits geliefert und montiert. Die erforderlichen
Bohrungen sind einzurechnen.

Je Küche ein Besteckfach

**03.190 Kinderküche Bistro**
Kinderküche Bistro UG -1.08, Ausführung wie
Beschreibung.

Länge ca. 4245 mm

Ausführung siehe Plan Nr. 440 DPM 016

Küche freistehend! Alle Kanten belegt.
Menge: 1,000 St

**03.200 Podest Kinderküche**
Podestkonstruktion an der Kinderküche, Maße ca. 4245 x
1300 mm, Höhe 150 mm.
Unterkonstruktion aus Holz, belegt mit Spanplatte 19 mm
 zur bauseitigen verlegung eines Linoleumbelags.
sichtbarer Sockel wie Küche.
Menge: 1,000 St

**03.210 Küche Personalraum**
Küche Personalraum DG, Ausführung wie Beschreibung.

Länge ca. 3010 mm

Ausführung siehe Plan Nr. 440 DPM 017

Kühlschrank hoch eingebaut
Regalbrett für bauseitiges Kombigerät Grill / Backofen
Menge: 1,000 St

**03.220 Einbau- Herdset**
z.B. Fabr. Siemens EQ 2 Z 090 Edelstahl oder
gleichwertig
(Katalog Häfele)

Herd:
Ober- Unterhitze
separate Unterhitze
Vario- Großflächengrill
Umluftsystem
3D Heißluft Plus
Garraumvolumen 66 l
Fenstertemperatur max. 40 Grad
Kindersicherung
versenkbare Drehwähler
Energieefiizinzklasse A
Vollglas- Innentür
Zubehör:
1 Kombirost
1 Universalpfanne

Kochfeld:
60 cm
4 Induktions- Kochzonen, davon 1 Bräterzone
2- stufige Restwärmeanzeige

Angebotenes Fabrikat:

Hersteller:

....................................................
vom Bieter einzutragen

Typ:

....................................................
vom Bieter einzutragen
Menge: 1,000 St

**03.230 Spülbecken Edelstahl 860 x 435**
Einbauspülbecken aus Edelstahl, mit seitlicher
Abtropffläche rechts / links, einschl. Herstellen des
erforderlichen Ausschnitts an der Arbeitsplatte.
860 x 435 mm
Lieferung + Montage einschl.
- Ablaufgarnitur mit Siphon
- Einhebelmischer K/W mit Anschluss an bauseitige
Eckventile.
- Abdichtung zur Arbeitsplatte
Menge: 2,000 St

**03.240 Abfallsammler**
Abfallsammler mit Vollauszug, 32 ltr., 2 Abfalleimer je
 16 ltr. Inhalt
B x T x H = 338 x 485 x 320 mm
Menge: 2,000 St

**03.250 Kochfeld**
Induktionskochfeld 30 cm, Edelstahl, 2 Zweikreis-
Kochzonen, Restwärmeanzeige, Kindersicherung,
Wischschutzfunktion.

Angebotenes Fabrikat:

Hersteller:

....................................................
vom Bieter einzutragen

Typ:

....................................................
vom Bieter einzutragen
Menge: 1,000 St

**03.260 Spülmaschine**
Einbau- Spülmaschine
Breite 600 mm
Energieeffizienzklasse A +
Körbe ausziehbar
ausziehbare Besteckschublade

Türblende wie Küchenfronten

Angebotenes Fabrikat:

Hersteller:

....................................................
vom Bieter einzutragen

Typ:

....................................................
vom Bieter einzutragen
Menge: 2,000 St

**03.270 Kühlschrank**
Einbaukühlschrank,
Breite 600 mm
Nettovolumen Kühlen ca. 92 ltr.
Nettovolumen Gefrieren ca. 15 ltr.
Energieeffizienzklasse A ++
Automatische Abtaufunktion
Innenbeleuchtung
Gitterroste etc.

Türblende wie Küchenfronten

Angebotenes Fabrikat:

Hersteller:

....................................................
vom Bieter einzutragen

Typ:

....................................................
vom Bieter einzutragen
Menge: 1,000 St

**03.280 Schutzbügel**
Schutzbügel aus Edelstahl, am Kochfeld
Menge: 2,000 St

### 04 Wickeltische

*Hinweis*
Materialien:

Möbelkorpusse:
Spanplatten 19 mm, mit Melaminharz beschichtet (direkt
beschichtet)
sämtliche Verbindungen unsichtbar,
Oberfläche Perlstruktur
Farbe: U12188 (U1188) Lichtgrau

Angebotenes Fabrikat:

Hersteller:

....................................................
vom Bieter einzutragen

Typ:

....................................................
vom Bieter einzutragen

Kanten 2,5 mm Echtmultiplexkante Birke, Kanten
gerundet, mit PUR- Leim.

Fachböden wie Korpus, Dicke 22 mm, Auflager Metall, in
Lochreihenbohrungen oder eingenutete Lochreihenschienen
 aus Metall.
Fachböden mit Sicherung gegen Verschieben.

Rückwände:
Spanplatten 8 mm, Oberfläche wie Korpusse, eingenutet /
 gefalzt.

Arbeitsplatten:
Spanplatten 40 mm, mit Hochdruckschichtstoff (HPL)
belegt,
Hersteller: Pfleiderer
Produkt: Duropal HPL 0,8 mm oder gleichwertig

Oberfläche Perlstruktur
Farbe: U12986 MP Grau

Angebotenes Fabrikat:

Hersteller:

....................................................
vom Bieter einzutragen

Typ:

....................................................
vom Bieter einzutragen

Kanten 2 mm ABS- Kanten im Farbton der Arbeitsplatte,
Kanten gerundet

Sockel:
Spanplatten 19 mm, Oberfläche Farbe: U12986 MP Grau
(oder ähnlich)
(Sämtliche Kanten sind zu belegen!)

Türen:
Siehe Ansichten Detailpläne Möbel:

Dekortüren: Wie Korpus

Alle Kanten 2,5 mm Echtmultiplexkante Birke, Kanten
gerundet.

Türbeschläge Topfbänder. Ganzmetall, mit
Schließautomatik

Möbelgriff Durchmesser 10 mm Länge 153 mm Edelstahl
Länge 153 mm; Tiefe 30 mm; Lochabstand 128 mm; mit
Gewinde M4; Edelstahl, Güte 1.4301, matt gebürstet
z.B. Häfele-Artikel-Nr. 117.64.625

Schubladen:
Korpus Birke Multiplexplatten.
Griffe wie Türen.
Fronten wie Türen
Böden Dicke mind. 10 mm
Schubkastenführung Unterflurauszug als Vollauszug, mit
Anschlagsdämpfungs- und Aushängesicherungselement;
Tragkraft bis 50 kg.

Treppenstufen:
Birke- Multiplexplatten lackiert, Vorderkante mit Anti-
 Rutschprofil.

**04.290 Wickeltisch**
Wickeltisch Sanitärbereiche,  Ausführung wie
Beschreibung.

Außenmaße ca. 2100 x 1160 (910) x 900 mm (B x H x T)

Ausführung siehe Plan Nr. 440 DPM 018

Einschl. Treppe, Arbeitsplatte, Ausschnit Duschtasse,
Handlauf Treppe, Unterschränke für Boxen, Schublade /
Blende etc.

Duschtasse, Boxen und Wickelauflage bauseits
Menge: 3,000 St

**04.300 Rückwand Wickeltisch**
Freistehende Rückwand als Raumteiler / Sichtschutz
Länge ca. 2,40 m
Höhe 2,00 m
Multiplexplatten Birke 40 mm
Verleimqualität IF 20
Erscheinungsklasse der Oberfläche nach EN DIN
635-2:1995-08 und EN DIN 635-3:1995-08 I
(Allt AB oder B) Sperrholz, fast astfrei, Farbeinläufe
sind möglich, hell. Wenige gesunde verwachsene Äste
sind möglich, aber doch eher selten.
Oberflächen komplett seidenmatt lackiert mit
Zweikomponenten-Polyurethanlack transparent
Kanten gerundet, Radius 3 mm.
Befestigung an Wickeltisch / Wand / Boden.
Abstandshalter zum Boden aus Edelstahl, rund, Höhe 20
mm.
Menge: 1,000 St

### 05 Garderoben

*Hinweis*
Materialien:

Möbelkorpusse:

Wangen:
Multiplexplatten Birke 19 mm
Verleimqualität IF 20
Erscheinungsklasse der Oberfläche nach EN DIN
635-2:1995-08 und EN DIN 635-3:1995-08 I
(Allt AB oder B) Sperrholz, fast astfrei, Farbeinläufe
sind möglich, hell. Wenige gesunde verwachsene Äste
sind möglich, aber doch eher selten.

Sitzflächen:
Multiplexplatten Birke 30 mm, sonst wie Wangen.

Oberflächen komplett seidenmatt lackiert mit
Zweikomponenten-Polyurethanlack transparent
Kanten gerundet, Radius 3 mm.

Rückwände:
Spanplatten 8 mm, mit Melaminharz beschichtet (direkt
beschichtet)
sämtliche Verbindungen unsichtbar,
Oberfläche Perlstruktur
Farbe: U12188 (U1188) Lichtgrau, eingenutet / gefalzt.

Ablagefächer + Blenden:
Spanplatten 19  mit Melaminharz beschichtet (direkt
beschichtet)
sämtliche Verbindungen unsichtbar,
Oberfläche Perlstruktur
Farbe: U12188 (U1188) Lichtgrau
Kanten 2,5 mm Echtmultiplexkante Birke, Kanten
gerundet, mit PUR- Leim.

Garderobenhaken dreiteilig, Kunststoff, für
Kindergärten. z.B. Fabr. HEWI

Elemente werden teilweise rückseitig aneinandergestellt
 und verschraubt

**05.310 Garderoben**
Garderobenelemente, Ausführung wie Beschreibung.

Außenmaße ca. 1290 x 1360 x 470 mm (B x H x T)

Ausführung siehe Plan Nr. 440 DPM 019
Menge: 35,000 St

**05.320 Sitzelemente Garderoben**
Sitzelemente Garderoben, Ausführung wie Beschreibung.

Außenmaße ca. 1290 x 1030 x 470 mm (B x H x T)

Seitenwände und Sitzflächen Multiplexplatten Birke 30
mm,
Verleimqualität IF 20
Erscheinungsklasse der Oberfläche nach EN DIN
635-2:1995-08 und EN DIN 635-3:1995-08 I
(Allt AB oder B) Sperrholz, fast astfrei, Farbeinläufe
sind möglich, hell. Wenige gesunde verwachsene Äste
sind möglich, aber doch eher selten.

einschl. je 3 Sitzwürfel 380 x 300 x 380 mm (B x H x T)
Seitenwände und Sitzflächen Multiplexplatten Birke d =
19 mm, mit je 4 gefrästen Grifflöchern

Ausführung siehe Plan Nr. 440 DPM 020

Auflagen bauseits
Menge: 7,000 St

USt %: 19,00
